# Neubau Kita St Ambrosius Hergensweiler
Angebotsaufforderung (GAEB DA XML 3.3, DA83)
Projekt: 036
Währung: EUR
Erstellt mit: GXML Toolbox V3.3 R20220330, ORCA AVA 26.0.7 26.00.07, 27.01.2026

## Angaben zur Baustelle
Angaben zur Baustelle

Lage
Friedhofweg 4
88138 Hergensweiler

Bauaufgabe
In unmittelbarer Nähe zur Grundschule, und der Kirche soll im historischen Dorfkern von
Hergensweiler eine 6-gruppinge Kindertagesstätte als Ersatzneubau errichtet werden. Zusammen mit der
Leiblachhalle und der Grundschule definiert das bereits bestehende Gebäude der Kita den
Schulhof, der auch der Gemeinde als Begegnungs- und Veranstaltungsort dient.
Der Entwurf für die neue zweigeschossige Kindertagesstätte legt sich - wie auch das bestehende Gebäude - an die Süd-Westliche Kante des Schulhofs und fasst diesen mit seiner langen Gebäudekante
deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung.
Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen, Deckenaussparungen, Balkonen, Treppen, Lichthöfen usw. unverzüglich Schutzvorrichtungen (wie z.B. Notgeländer, Abdeckungen usw.) so anzubringen, dass diese die Möglichkeit der weiteren Arbeiten an den Bauteilen (Belag von Fußböden u. ä.) bis zur endgültigen Fertigstellung ermöglichen. Im Zweifelsfalle ist die Schutzvorrichtung mit dem Auftraggeber zu besprechen.

Baumschutz
Im Bereich der Baustelle befindet sich eine besonders schützenswerte Blutbuche. Arbeiten im Kronen- oder Wurzelberich des Baums sind mit der Bauleitung abzusprechen.

Baustellenwerbung
Werbung / Firmenbanner an Bauzäunen und Gerüsten sind nicht gestattet. Der AG stellt ein Bauschild, auf welchem die ausführenden Firmen genannt werden.

Einbauhöhen:
ab OK Rohfußboden:
EG:  bis max.  3,25m
EG Bereich Foyer:  bis max.  8,35m
OG:  bis max.  5,50m

## Baustelleneinrichtung
Baustelleneinrichtung

Die Baustelle ist bauseits wie folgt eingerichtet:

- geschotterte BE Fläche im Norden des Baufelds:
  Lager und Montageflächen stehen hier begrenzt zur Verfügung.
- 1 Bürocontainer für Bauleitung
- 1 Aufenthaltscontainer
- 1 Sanitärcontainer
- Baustelle ist eingezäunt

Notwendige mobile Hebewerkzeuge, sonstige Arbeitsgeräte und Fahrtkosten die zur Durchführung der nachfolgend beschriebenen Leistungen notwendig sind, sind vom AN zu stellen und in die Einheitspreise mit einzukalkulieren.

## Planunterlagen
Planunterlagen

Den Ausschreibungsunterlagen sind folgende Anlagen beigefügt:

- Bauzeitenplan
- Brandschutzkonzept
- Baugrundgutachten

Werkplanung Architektur
HGW-TP3-ARC-05-GR-U1-00-0001-V-00 GR UG  M 1:50
HGW-TP3-ARC-05-GR-00-00-0002-V-00 GR Sockel  M 1:50
HGW-TP3-ARC-05-GR-00-00-0003-V-00 GR EG  M 1:50
HGW-TP3-ARC-05-GR-01-00-0004-V-00 GR OG1  M 1:50
HGW-TP3-ARC-05-DA-00-00-0005-V-00 GR DA  M 1:50
HGW-TP3-ARC-05-SC-30-00-0010-V-00 Schnitte 1  M 1:50
HGW-TP3-ARC-05-SC-30-00-0011-V-00 Schnitte 2  M 1:50
HGW-TP3-ARC-05-AN-99-00-0015-V-00 Ansichten 1 Traufe  M 1:50
HGW-TP3-ARC-05-AN-99-00-0016-V-00 Ansichten 2 Giebel  M 1:50
HGW-TP3-ARC-05-BL-99-00-0040-V-00 Baustelleneinrichtung V1  M 1:200
HGW-TP3-ARC-05-BL-99-00-0040-V-00 Baustelleneinrichtung V2  M 1:200

Beiligende Pläne und Unterlagen sind Bestandteil der Leistungsbeschreibung, auch wenn in den einzelnen Positionen nicht ausdrücklich darauf verwiesen wird.

Die durch den Architekten und Tragweksplaner erstellten Pläne werden als PDF-Pläne an den AN geschickt.
Die Kosten für Vervielfältigungen sind durch den AN zu tragen.

## Ortsbesichtigung
Ortsbesichtigung

Vor Angebotsabgabe wird dem Bieter dringend empfohlen, sich direkt vor Ort über Lage und Beschaffenheit des Gebäudes und der Baustelle sowie sonstige ihn berührende Verhältnisse eingehend zu informieren. Ortsbesichtigungen können über folgenden Kontakt vereinbart werden:

gemeinde@hergensweiler.de
08388 / 217

Nachträgliche Einwendungen oder Forderungen durch resultierende Erschwernisse können nicht anerkannt werden.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.

Bauablauf
Falls die Einhaltung des Terminplans durch irgendwelche Umstände in Gefahr gerät, so ist hiervon die Bauleitung sowie der Terminplaner unverzüglich in Kenntnis zu setzen. Dies gilt auch für Ursachen, die nicht im eigenen Einflussbereich liegen, z.B. Verzug anderer Handwerker, unvorhergesehene Arbeiten, die von anderen Handwerkern auszuführen sind usw.
Die Leistungen müssen in Teilbereichen zeitlich versetzt ausgeführt werden. Der Montageablauf bzw. die zeitlich versetzte Leistungser- bringung ist mit der Bauleitung vor Ort abzustimmen. Die sich hieraus ergebenden Mehraufwendungen sind vom AN in die Einheitspreise einzukalkulieren.

Zusätzliche Nebenleistungen
Zusätzlich zu den in der VOB aufgeführten Leistungen werden folgende Nebenleistungen vereinbart:

- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegnüber Witterungseinflüssen zu schützen. Sämtliche Schutzmaßnahme sind, soweit nicht gesondert ausgeschrieben, in die EPs mit einzukalkulieren.

## zusätzliche allgemeine Vertragsbedingungen
zusätzliche allgemeine Vertragsbedingungen

Eine Stromentnahmestelle für Baustrom sowie Wasserentnahmestelle für Bauwasser sind bauseits vom AG eingerichtet. Der AN beteiligt sich an den Kosten wie folgt:

Baustrom:  für AN kostenlos
Bauwasser:  für AN kostenlos
Baumüll/Baureinigung:  0,1% der Brutto-Auftragssumme

## Abkürzungen und Abrechnungseinheiten
Abkürzungen und Abrechnungseinheiten

Folgende Abkürzungen werden verwendet:

AG = Auftraggeber
AN = Auftragnehmer
inkl. = Inklusive
evtl. = eventuell
AW = Außenwand
STB = Stahlbeton
Bo.Pl = Bodenplatte
DFF = Dachflächenfenster
Si = Sichtqualität A/B
NSi = keine Sichtqualität
BE = Baustelleneinrichtung
TWP = Tragwerksplanung
TDK = Turmdrehkran
EP = Einheitspreis
LV = Leistungsverzeichnis
OK = Oberkante
FFB = Fertigfußboden
RFB = Rohfußboden
Kita = Kindertagesstätte
RD = Regeldetail

Im Leistungsverzeichnis können folgende Abrechnungseinheiten zur Anwendung kommen:

h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

## Unterl. Baupläne Schlitz-Durchbruchpläne
Unterlagen

Dem AN werden nach Auftragserteilung unentgeltlich zur Verfügung gestellt:
Baupläne der Baumaßnahme,
Schlitz- und Durchbruchpläne,
auf Datenträger, Datenübergabe per Zugriff auf Cloud-System, in einfacher Ausfertigung.

## Ausführungszeiten und Bauablauf
Ausführungszeiten und Bauablauf

Das Fassadengerüst wird nach den Erd- und Rohbauarbeiten gestellt.
Im Anschluss an den Aufbau des Gerüsts erfolgen die Holzbauarbeiten.

Der Balkon auf der Südseite wird nachträglich von der Holz- und Dachkonstruktion abgehängt. Um den Aufbau des weit auskragenden Daches zu ermöglichen, werden an der Stelle zwei parallel hintereinander gestellte Gerüste benötigt, wobei das Gerüst im Bereich des Balkons mit der Montage des Balkons zurückgebaut wird.

Im weiteren erfolgen Dachdeckungs- Fenster- und Fassadenarbeiten.
Der Ausbau der Konsolen erfolgt während der Montage der Fassade sukzessive durch das Gewerk Zimmerer- und Holzbau. Im Anschluss an die Montage der Holzfassade wird das Gerüst vollständig abgebaut.

Einen Mehraufwand für die zeitversetzte Ausführung, wie eine ggf. eine erneute Baustelleneinrichtung ist in die EPs mit einzukalkulieren und wird nicht gesondert vergütet.

Es sind folgende Ausführungszeiten vorgesehen:

Rohbau- und Betonarbeiten  13.08 - 23.09.26
Aufbau Gerüst:  24.09 - 30.09.2026
Zimmerer- und Holzbau:  24.09.2026 - 28.01.2027
Einbau Balkon Südseite:  ab 19.01.2027
Teilabbau Gerüst Bereich Balkon:  ab 19.01.2027
Fenster und Fassade:  29.01 - 05.08.2027
Abbau Gerüst:  ab 08.08.2027

## 001 Gerüstarbeiten

### Los 01 Fassadengerüst

*Hinweis: Hinweistext*
Die Außengerüste müssen so beschaffen sein und in solcher Höhe und Breite erstellt werden, dass die Zimmer- und Dachdeckerarbeiten, sowie Blechnerarbeiten an Traufen und Simsen ohne Schwierigkeiten - den Unfallverhütungsvorschriften entsprechend - ausgeführt werden können.

Jeder Punkt der Fassade und der Dachgesimse muss vom Gerüst aus erreichbar sein. Der Ständerabstand ist maximal zulässig zu wählen. Die Ständer sind so zu stellen, dass die Baustelleneingänge in voller Breite zugänglich bleiben. Die Höhenlagen der Gerüstlagen sowie die Anordnung der Leiteraufgänge sind mit der Bauleitung abzustimmen.

**01.1 Lastverteilerplatten Bereich Baum**
Unterbau für beschriebens Gerüst, zur Herstellung einer
belastbaren Standflächemit Lastverteilerplatten im Bereich des Baums
Menge: 40,000 m²

**01.2 Aufbau längenorientiertes Standgerüst Arbeitsgerüst Lastklasse 3, SW09 H1**
Aufbauen längenorientiertes Standgerüst, Fassadengerüst DIN EN 12810-1, als Arbeitsgerüst DIN EN 12811-1, Lastklasse 3 (2 kN/m2), Breitenklasse SW09, Höhenklasse H 1, mit wandseitiger Belagverbreiterung - diese wird gesondert vergütet, alle Gerüstlagen genutzt, verankern, Befestigung in der Tragkonstruktion der Fassade aus Holz, an senkrechten Bauwerksaußenflächen, aufstellen auf Gelände, Höhe der obersten Gerüstlage 8 m, Standfläche waagerecht, über Lastverteiler belastbar, Ausführung gemäß Zeichnung.
Menge: 1910,000 m²

**01.3 Vorhaltung längenorientiertes Standgerüst**
Vorhaltung des vorbeschriebenen längenorientierten Standgerüsts
Menge: 77550,000 m²Wo

**01.4 Abbau längenorientiertes Standgerüst**
Abbauen des vorbeschriebenen längenorientierten Standgerüsts
Menge: 1910,000 m²

**01.5 Aufbau Belagverbreiterung wandseitig 25-33 cm**
STLB-Bau 2025-04 001
Aufbauen Belagverbreiterung wandseitig,
für Standgerüste, längenorientiert, Konsolbreite über 0,25 bis 0,33 m, Ausführung gemäß Zeichnung.
Menge: 368,000 m

**01.6 Vorhaltung Belagverbreiterung 25-33 cm**
Menge: 12880,000 mWo

**01.7 Abbau Belagverbreiterung 25-33 cm**
Menge: 368,000 m

**01.8 Aufbau Belagverbreiterung wandseitig 33-66 cm**
STLB-Bau 2025-04 001
Aufbauen Belagverbreiterung wandseitig,
für Standgerüste, längenorientiert, Konsolbreite über 0,33 bis 0,66 m, Ausführung gemäß Zeichnung.
Menge: 55,000 m

**01.9 Vorhaltung Belagverbreiterung 33-66 cm**
Menge: 1925,000 mWo

**01.10 Abbau Belagverbreiterung 33-66 cm**
Menge: 55,000 m

**01.11 Aufbau Innengeländer (Seitenschutz)**
STLB-Bau 2025-04 001
Aufbauen zusätzlichen 3-teiligen Seitenschutz, DIN EN 12811-1, auf wandseitiger Belagverbreiterung, Arbeitshöhe bis 8 m.
Menge: 210,000 m

**01.12 Vorhaltung Innengeländer (Seitenschutz)**
Menge: 8610,000 mWo

**01.13 Abbau Innengeländer (Seitenschutz)**
Menge: 210,000 m

**01.14 Aufbau Dachfanggerüst Netz**
STLB-Bau 2025-04 001
Aufbauen von Schutzeinrichtungen an Standgerüst, als Dachfanggerüst DIN 4420-1, Schutzwand aus Netzen, Breite des Dach-/Deckenüberstandes über 0,9 bis 1,2 m.
Menge: 220,000 m

**01.15 Vorhaltung Dachfanggerüst Netz**
Menge: 9900,000 mWo

**01.16 Abbau Dachfanggerüst Netz**
Menge: 220,000 m

**01.17 Aufbau Überbrückung Systemgitterträger L bis 5m**
Aufbauen Überbrückung in Gerüst,
aus Systemgitterträgern, Länge des überbrückten Zwischenraumes (Spannweite) bis 5 m, über Eingangsbereich und angebauten Außentreppen auf Südseite
Menge: 3,000 St

**01.18 Vorhaltung Überbrückung Systemgitterträger L bis 5m**
Menge: 135,000 StWo

**01.19 Abbau Überbrückung Systemgitterträger L bis 5m**
Menge: 3,000 St

**01.20 Aufbau Treppenaufgang einläufig, H bis 8m**
STLB-Bau 2025-04 001
Aufbauen Treppenaufgang für Gerüst, einläufig,
Verankerung am Gerüst, Treppenaufgang von Standfläche bis zur obersten Gerüstlage, Höhe über 7 bis 8 m, Laufbreite (Stufenlänge) über 0,5 bis 0,75 m.
Menge: 2,000 St

**01.21 Vorhaltung Treppenaufgang einläufig, H bis 8m**
Menge: 90,000 StWo

**01.22 Abbau Treppenaufgang einläufig, H bis 8m**
Menge: 2,000 St

**01.23 Statische Berechnung**
*** Pauschalposition
Der Auftragnehmer erstellt die prüffähige statische Berechnung
einschl. erforderlicher Ausführungszeichnungen über das zu
erstellende oder erstellte Außengerüst, Hilfskonstruktionen,
statische Aussteifung inkl. Überbrückungen.
Die Berechnung ist dem bauseitigen Statiker zur Prüfung zu
übergeben (1 fach).
Menge: 1,000 psch

### Los 02 Stundenlohnarbeiten

**02.1 Meister-in sämtliche Kosten/Zuschläge**
STLB-Bau 2025-04 091
Stundenlohnarbeiten durch Meister/-in
der Verrechnungssatz für die jeweilige Arbeitskraft umfasst sämtliche Aufwendungen wie Lohn- und Gehaltskosten, Lohn- und Gehaltsnebenkosten, Zuschläge, lohngebundene und lohnabhängige Kosten, sonstige Sozialkosten, Gemeinkosten, Wagnis und Gewinn.
Menge: 2,000 h

**02.2 Facharbeiter-in sämtliche Kosten/Zuschläge**
STLB-Bau 2025-04 091
Stundenlohnarbeiten durch Facharbeiter/-in
der Verrechnungssatz für die jeweilige Arbeitskraft umfasst sämtliche Aufwendungen wie Lohn- und Gehaltskosten, Lohn- und Gehaltsnebenkosten, Zuschläge, lohngebundene und lohnabhängige Kosten, sonstige Sozialkosten, Gemeinkosten, Wagnis und Gewinn.
Menge: 8,000 h

**02.3 Bauhelfer-in sämtliche Kosten/Zuschläge**
STLB-Bau 2025-04 091
Stundenlohnarbeiten durch Bauhelfer/-in
der Verrechnungssatz für die jeweilige Arbeitskraft umfasst sämtliche Aufwendungen wie Lohn- und Gehaltskosten, Lohn- und Gehaltsnebenkosten, Zuschläge, lohngebundene und lohnabhängige Kosten, sonstige Sozialkosten, Gemeinkosten, Wagnis und Gewinn.
Menge: 8,000 h
